# Puerta marco revestido HPL, melanina, DM para lacar de Mobelmol

- Propiedad del archivo: CONSTRUNARIO
- Formato: FIEBDC-3/2012
- Programa: Construnario Versión 3.51
- Fecha de los precios: 10/01/2023
- Divisa: EUR

**PMR_MOB** u Puerta marco revestido HPL, melanina, DM para lacar de Mobelmol
Puerta MOBELMOL marco revestido - Marco taco revestido, HPL, melanina, DM para lacar. - Hoja construida a base de sándwich formado por placa de resinas fenólicas tipo Trespa (H.P.L.) de 3 mm por cada cara. - Bastidor perimetral de resinas macizo perfilado y aislante de poliestireno en el interior. - Tres bisagras inox. - Cerradura inox. de golpe y llave o golpe y condena. - Maneta inox.
