# Puerta cortafuegos de Mobelmol. Marco de madera o metálico. Resistencia EI30, EI45, EI60 y EI90

- Propiedad del archivo: CONSTRUNARIO
- Formato: FIEBDC-3/2012
- Programa: Construnario Versión 3.51
- Fecha de los precios: 10/01/2023
- Divisa: EUR

**PCF_MOB** u Puerta cortafuegos de Mobelmol. Marco de madera o metálico. Resistencia EI30, EI45, EI60 y EI90
Puertas cortafuegos MOBELMOL - Marcos de madera o metálicos. - Acabados de la hoja: lacados, chapa de madera natural barnizada, HPL. - Cerradura antipánico, cierrapuertas, vidrios cortafuegos, … - Resistencia EI30, EI45, EI60 y EI90: - MOD. Ei2 30: Block con homologación de resistencia al fuego 37 minutos. Marco madera y marco metálico. Isonorización 27 db. Cerradura con pestillo con manetas a dos caras. 2 bisagras de acero. - MOD. Ei2 45-B: Block con homologación de resistencia al fuego 46 minutos. Marco madera y marco metálico. Isonorización 30 db. Cerradura con pestillo con manetas a dos caras. 2 bisagras de acero. - MOD. Ei2 60-B: Block con homologación de resistencia al fuego 72 minutos. Marco madera y marco metálico. Isonorización 36 db. Cerradura con pestillo con manetas a dos caras. 2 bisagras de acero.
