# Puerta acústica de Mobelmol. Marco de madera o metálico. Homologación según norma EN 1634-1

- Propiedad del archivo: CONSTRUNARIO
- Formato: FIEBDC-3/2012
- Programa: Construnario Versión 3.51
- Fecha de los precios: 10/01/2023
- Divisa: EUR

**PACU_MOB** u Puerta acústica de Mobelmol. Marco de madera o metálico. Homologación según norma EN 1634-1
Puertas acústicas MOBELMOL - Marcos de madera o metálicos. - Homologación según norma EN 1634-1 - Aislamiento acústico 30, 38, 42. - MOD. Ei2 30: Block con homologación de resistencia al fuego 37 minutos. Marco madera y marco metálico. Isonorización 27 db. Cerradura con pestillo con manetas a dos caras. 2 bisagras de acero. - MOD. Ei2 45-B: Block con homologación de resistencia al fuego 46 minutos. Marco madera y marco metálico. Isonorización 30 db. Cerradura con pestillo con manetas a dos caras. 2 bisagras de acero. - MOD. Ei2 60-B: Block con homologación de resistencia al fuego 72 minutos. Marco madera y marco metálico. Isonorización 36 db. Cerradura con pestillo con manetas a dos caras. 2 bisagras de acero.
