# Encimera plana maciza de resinas fenólicas tipo Trespa de 12 o 24 mm de Mobelmol

- Propiedad del archivo: CONSTRUNARIO
- Formato: FIEBDC-3/2012
- Programa: Construnario Versión 3.51
- Fecha de los precios: 10/01/2023
- Divisa: EUR

**ENPL_MOB** m Encimera plana maciza de resinas fenólicas tipo Trespa de 12 o 24 mm de Mobelmol
Encimera plana MOBELMOL maciza de resinas fenólicas tipo Trespa de 12 o 24 mm de grueso con moldura, cantos pulidos y biselados, color a elegir, con faldón delantero de 140 mm y coronamiento posterior de 50 mm. - Con orificios para lavabos y grifería (opción acabado “Laboratorio” resistente a los ácidos). - Distintos tipos de soporte.
