# Encimera postformada de placa maciza de resinas fenólicas tipo Trespa de Mobelmol

- Propiedad del archivo: CONSTRUNARIO
- Formato: FIEBDC-3/2012
- Programa: Construnario Versión 3.51
- Fecha de los precios: 10/01/2023
- Divisa: EUR

**ENPS_MOB** m Encimera postformada de placa maciza de resinas fenólicas tipo Trespa de Mobelmol
Encimera postformada MOBELMOL, formada por placa maciza de resinas fenólicas tipo Trespa postformado. - Cantos pulidos y biselados, color a determinar, en forma de “S” o “L”con faldón delantero y peto trasero. - Con orificios para lavabos y grifería. - Distintos tipos de soportes.
