# Encimera formada de material de superficie sólida y compacta de Mobelmol

- Propiedad del archivo: CONSTRUNARIO
- Formato: FIEBDC-3/2012
- Programa: Construnario Versión 3.51
- Fecha de los precios: 10/01/2023
- Divisa: EUR

**ESS_MOB** m Encimera formada de material de superficie sólida y compacta de Mobelmol
Encimera formada por material de superficie sólida y compacta, está compuesto por dos tercios de minerales naturales y un tercio de polímeros de elevada calidad (acrílico y poliéster) que confieren una gran solidez, uniformidad y belleza, además de un óptimo comportamiento frente a los agentes químicos y al fuego. Características: - Resistente (manchas, líquidos y golpes). - Aséptico (sin poros, juntas imperceptibles). - Opcional antibacterias.
