# Revestimiento compacto fenólico de Mobelmol. Placa maciza de resinas fenólicas tipo Trespa de 6-8-10 mm de espesor,

- Propiedad del archivo: CONSTRUNARIO
- Formato: FIEBDC-3/2012
- Programa: Construnario Versión 3.51
- Fecha de los precios: 10/01/2023
- Divisa: EUR

**RCF_MOB** m2 Revestimiento compacto fenólico de Mobelmol. Placa maciza de resinas fenólicas tipo Trespa de 6-8-10 mm de espesor,
Revestimiento compacto fenólico MOBELMOL con placa maciza de resinas fenólicas tipo Trespa de 6-8-10 mm de espesor, color a elegir, fijada con adhesivo de poliuretano sobre rástreles del mismo material, metálicos o de madera de pino fijados mecánicamente.
