# Revestimiento chapa natural de Mobelmol. Rechapado de madera natural de 16 mm de espesor

- Propiedad del archivo: CONSTRUNARIO
- Formato: FIEBDC-3/2012
- Programa: Construnario Versión 3.51
- Fecha de los precios: 10/01/2023
- Divisa: EUR

**RCN_MOB** m2 Revestimiento chapa natural de Mobelmol. Rechapado de madera natural de 16 mm de espesor
Revestimiento chapa natural MOBELMOL. Revestimiento interior a base de rechapado de madera natural de 16 mm de espesor, fijado sobre rastreles de pino. Barnizado.
