# Revestimiento exterior de Mobelmol. A base de placa maciza de resinas fenólicas tipo Trespa de 10 mm de espesor

- Propiedad del archivo: CONSTRUNARIO
- Formato: FIEBDC-3/2012
- Programa: Construnario Versión 3.51
- Fecha de los precios: 10/01/2023
- Divisa: EUR

**REX_MOB** m2 Revestimiento exterior de Mobelmol. A base de placa maciza de resinas fenólicas tipo Trespa de 10 mm de espesor
Revestimiento exterior a base de placa maciza de resinas fenólicas tipo Trespa de 10 mm de espesor, color a elegir. Fijación vista (mecánicamente sobre rástreles metálicos o de madera tratada) ó fijación oculta (sobre rástreles de aluminio).
