# Revestimiento impresión digital de Mobelmol. Placa maciza de resinas fenólicas de 6-8-10 mm de espesor con cualquier imagen facilitada en soporte digital

- Propiedad del archivo: CONSTRUNARIO
- Formato: FIEBDC-3/2012
- Programa: Construnario Versión 3.51
- Fecha de los precios: 10/01/2023
- Divisa: EUR

**RID_MOB** m2 Revestimiento impresión digital de Mobelmol. Placa maciza de resinas fenólicas de 6-8-10 mm de espesor con cualquier imagen facilitada en soporte digital
Revestimiento impresión digital MOBELMOL. A base de placa maciza de resinas fenólicas de 6-8-10 mm de espesor, con cualquier tipo de imagen facilitada en soporte digital. Se pueden representar grandes formatos combinando varias placas.
