# Revestimientos interiores y exteriores de Mobelmol

- Propiedad del archivo: CONSTRUNARIO
- Formato: FIEBDC-3/2012
- Programa: Construnario Versión 3.51
- Fecha de los precios: 10/01/2023
- Divisa: EUR

**ORV_MOB** m2 Revestimientos interiores y exteriores de Mobelmol
Otros revestimientos MOBELMOL. Cualquier tipo de revestimiento, interior o exterior, para aplicaciones en zonas húmedas o secas, composite con madera natural o sintética. Aplicaciones acústicas, gran resistencia superficial a la abrasión.
