# Mampara divisoria de Mobelmol. Panel sándwich de 38 o 56 mm de grueso

- Propiedad del archivo: CONSTRUNARIO
- Formato: FIEBDC-3/2012
- Programa: Construnario Versión 3.51
- Fecha de los precios: 10/01/2023
- Divisa: EUR

**MAD_MOB** u Mampara divisoria de Mobelmol. Panel sándwich de 38 o 56 mm de grueso
Mamparas divisorias MOBELMOL. Panel sándwich de 38 o 56 mm de grueso, formado por núcleo de espuma aislante de poliestireno EPS prensado por ambas caras con placa de resinas fenólicas de 3 mm de espesor, color de las mamparas divisorias a elegir.
