# Puerta integrada de Mobelmol. Módulo puerta de 1 o 2 hojas de 56 mm de grueso, integrada en mampara divisoria

- Propiedad del archivo: CONSTRUNARIO
- Formato: FIEBDC-3/2012
- Programa: Construnario Versión 3.51
- Fecha de los precios: 10/01/2023
- Divisa: EUR

**PIN_MOB** u Puerta integrada de Mobelmol. Módulo puerta de 1 o 2 hojas de 56 mm de grueso, integrada en mampara divisoria
Puertas integradas MOBELMOL. Módulo puerta de 1 o 2 hojas de 56 mm de grueso integrada en mampara divisoria, con tarja superior y montantes laterales, formado por núcleo de espuma aislante de poliestireno EPS prensado por ambas caras con placa de resinas fenólicas de 3 mm de espesor, bastidor perimetral de resinas macizo perfilado. Color de las puertas integradas a elegir. Opcional otros espesores. Cualquier tipo de cerradura y manetas.
