# Mobiliario especial para laboratorio de Mobelmol

- Propiedad del archivo: CONSTRUNARIO
- Formato: FIEBDC-3/2012
- Programa: Construnario Versión 3.51
- Fecha de los precios: 10/01/2023
- Divisa: EUR

**MLB_MOB** u Mobiliario especial para laboratorio de Mobelmol
Por nuestra dilatada experiencia podemos diseñar y fabricar cualquier tipo de mobiliario para laboratorio con acabados melamínicos o laminado de alta presión, siempre con materiales de altas prestaciones.
