# Mobiliario especial hospitalario de Mobelmol

- Propiedad del archivo: CONSTRUNARIO
- Formato: FIEBDC-3/2012
- Programa: Construnario Versión 3.51
- Fecha de los precios: 10/01/2023
- Divisa: EUR

**MHO_MOB** u Mobiliario especial hospitalario de Mobelmol
Fabricamos e instalamos cualquier tipo de mobiliario y elemento de carpintería destinado al mundo hospitalario. Desde mobiliario de habitaciones de hospital combinando diseño y acabado con revestimientos verticales, puertas de paso, cabezales hasta mobiliario destinado a consultas, zonas comunes, quirófanos, cuidados intensivos, boxes de recuperación,….
