# Mobiliario especial de Mobelmol

- Propiedad del archivo: CONSTRUNARIO
- Formato: FIEBDC-3/2012
- Programa: Construnario Versión 3.51
- Fecha de los precios: 10/01/2023
- Divisa: EUR

**MES_MOB** u Mobiliario especial de Mobelmol
El departamento técnico pueden diseñar cualquier producto especial que por el tipo de distribución, material o medidas se adapte a una necesidad muy especifica de nuestros clientes.
