# Estanterías de paletas

- Propiedad del archivo: CONSTRUNARIO
- Formato: FIEBDC-3/2012
- Programa: Construnario Versión 3.51
- Fecha de los precios: 17/11/2022
- Divisa: EUR

**C1906OHR-02** u Estanterías de paletas
Estanterías de paletización para soluciones individuales Las estanterías para paletas o de paletización, son los sistemas de almacenamiento más usados para una amplia variedad de tipos de carga. A parte del almacenamiento clásico de productos sobre diferentes paletas (p.ej. paletas industriales o europaletas), en estas estanterías también se pueden almacenar elementos de soporte de carga (p.ej. jaulas) o herramientas pesadas. Las estanterías de paletización se usan en distintos sectores, por ejemplo, en el comercio de materiales de construcción, en empresas de transporte, en la industria, en centros logísticos de envío de mercancías, o como sistema de almacenamiento para productos pesados. Estanterías de paletización OHRA – Muchas opciones de uso Las estanterías robustas de OHRA para paletas, están fabricadas con perfiles de acero de calidad laminados en caliente para soportar mayores cargas y facilitar una manipulación segura. Cada compartimento individual se puede regular en altura cada100 mm. Para cargas livianas y pesos medianos se usan también estanterías para paletas más económicas realizadas con chapas de acero optimizadas con soportes IPG. Una especialidad de OHRA son las estanterías de paletización galvanizadas para exteriores. Existe la posibilidad de suministrar estos sistemas de almacenamiento con y sin techo. Todas las estanterías de paletización se pueden montar rápidamente y se pueden ampliar en cualquier momento. Estanterías de paletización de OHRA - Ventajas Ajuste individual a la configuración de su almacén Montaje rápido y sencillo Altas reservas de seguridad en todos los sistemas Sistema de accesorios para la configuración individual de las estanterías Posibilidad de uso en exterior con techo y/o paredes, posibilidad de acabado en galvanizado Adecuadas para todos los sectores – Fabricadas en Alemania
