# Sistemas de almacenamiento para el sector cultural

- Propiedad del archivo: CONSTRUNARIO
- Formato: FIEBDC-3/2012
- Programa: Construnario Versión 3.51
- Fecha de los precios: 17/11/2022
- Divisa: EUR

**C1906OHR-06** u Sistemas de almacenamiento para el sector cultural
Sistemas de almacenamiento para el sector cultural Los sistemas de almacenamiento seguros y rentables para museos, galerías, teatros y operas, también son sistemas de estanterías de OHRA. Le proporcionamos el más adecuado sistema de almacenaje para sus valiosas piezas de arte - ya sean paneles desplazables, estanterías de paletización, estanterías para cuadros, entreplantas de almacenamiento o estanterías cantilever para artículos largos y voluminosos. Estantes de OHRA para museos y más – Soluciones individuales Como fabricantes de estanterías, les asesoramos con mucho gusto en la selección del sistema más adecuado para su operativa. Desde la planificación hasta el montaje, le acompañaremos para encontrar la mejor solución según sus necesidades. Dimensiones personalizadas, construcciones especiales, adaptables a las edificaciones existentes .. . son fácilmente realizables con los sistemas de almacenamiento de OHRA, especialistas también en el sector cultural. Pregunte directamente al fabricante.
