# Sistemas de almacenamiento automático

- Propiedad del archivo: CONSTRUNARIO
- Formato: FIEBDC-3/2012
- Programa: Construnario Versión 3.51
- Fecha de los precios: 17/11/2022
- Divisa: EUR

**C1906OHR-09** u Sistemas de almacenamiento automático
Almacenamiento automático Según los requerimientos de un almacén semiautomático o completamente automático, nuestros asesores profesionales planifican y configuran en cooperación con el cliente la selección del equipo de transporte adecuado y la técnica del estante correspondiente. La configuración de los equipos de manejo de estantes se dirige, según las tareas de automatización, a los productos y a las condiciones espaciales. Todos los equipos de manejo de estantes se pueden realizar tanto sujetas a los pasillos como también accesibles a las curvas. Así existe la posibilidad de operar con solo un equipo varios pasillos de estantes. Equipos de manejo de estantes de OHRA para la automatización de estantes Por la integración del sistema mecánico para el cambio de vía en los chasis y la interacción del software de gestión de almacenes propio, también es posible el uso de varios vehículos en una instalación. Con esto se evita la laboriosa técnica de transporte entre cada pasillo de estantes. Todo el programa completo de los equipos de manejo de los estantes alcanza desde pequeñas estanterías elevadas y amortiguadores de proceso automáticos, hasta vehículos para el almacenamiento de paletas y jaulas, y hasta equipos de dos mástiles con una capacidad de carga hasta 8.000 kg y una altura de construcción de hasta 25 metros.
