# Plataformas de almacenamiento

- Propiedad del archivo: CONSTRUNARIO
- Formato: FIEBDC-3/2012
- Programa: Construnario Versión 3.51
- Fecha de los precios: 17/11/2022
- Divisa: EUR

**C1906OHR-04** u Plataformas de almacenamiento
Entreplantas de almacenamiento Las entreplantas de almacenamiento de OHRA aumenta la superficie de almacenamiento existente, sin necesidad de ampliaciones o reformas. La superficie adicional obtenida con la entreplanta, puede utilizarse, por ejemplo, como zona de oficina o trabajo, como área de producción o exposición, o como unidad de almacenamiento adicional. Plataformas de almacenamiento de OHRA como extensión flexible del almacén Todas las entreplantas de almacenamiento de OHRA se pueden configurar por el uso de diferentes perfiles de soporte, pasadores y vigas (p.ej. de perfiles de acero de alma maciza o perfiles sigma optimizados) para los diferentes requerimientos y cargas. Para ello se tienen en cuenta obstáculos como tuberías y cableados, ventanas y puertas. OHRA planifica y fabrica sin problemas entreplantas de almacenamiento de hasta 5 plantas. Las medidas del eje de los soportes de entreplanta son estándar 3,5 – 8,5 m. Capacidades de carga desde 250 – 2.000 kg/m². Si se solicita, planificamos con usted medidas de eje y capacidades de carga superiores. Las entreplantas de almacenamiento se completan con escaleras con escalones de rejillas o madera, barandillas atornilladas con pasamanos. También tenemos disponibles distintos modelos de acceso de carga. Como pavimento de la entreplanta, podeos utilizar paneles de aglomerado recubiertos de plástico o recubrimientos antideslizantes.
