# Estantería cantilever

- Propiedad del archivo: CONSTRUNARIO
- Formato: FIEBDC-3/2012
- Programa: Construnario Versión 3.51
- Fecha de los precios: 17/11/2022
- Divisa: EUR

**C1906OHR-01** u Estantería cantilever
Solución de estantería perfecta para productos voluminosos Las estanterías cantilever son sistemas de almacenamiento con mucha capacidad de carga para el almacenamiento de productos largos y voluminosos. Productos como tableros de madera, chapas, perfiles, barras o elementos de acero, también vehículos antiguos y todo tipo de cargas pesadas. Las estanterías cantilever de OHRA se diferencian de las estándar, por el uso de perfiles de acero de alma maciza en todos sus elementos portantes. Por esta metodología de construcción delgada, nuestras estanterías ofrecen un almacenamiento compacto sobre una base pequeña. Las estanterías cantilever de OHRA – Flexibles e individualizables Para cada producto y para cada sector existen estanterías cantilever específicas. Se diferencian en la altura, profundidad útil, capacidad de carga o espesor del perfil, según los requerimientos. Todas las estanterías cantilever están fabricadas individualmente según los requerimientos del cliente, son de alta calidad, revestidas de polvo o galvanizadas para almacenes exteriores. Hay diferentes modelos de estanterías cantilever OHRA, desde un pequeño líneal de estantes para cargas livianas, hasta naves completas de estanterías, donde las columnas de las estanterías son al mismo tiempo una construcción portante con techo y pared. Accesorios versátiles,como por ejemplo, puentes entre brazos para el almacenamiento continuo sin soportes intermedios ni brazos diagonales que estorben, para el almacenamiento y expedición con puente grúa, los servicios estándares de nuestra empresa están certificados. Más servicios, como montaje de las estanterías, cálculos de estática o diseño de planos completan la oferta. Estanterías cantilever de OHRA – Sus ventajas Soportes de estante y estanterías cantilever de perfiles de acero IPE laminados en caliente y de alma maciza Brazos colgados y regulables en la altura Recubrimiento de polvo de alta calidad Al aire libre también con tejado, pared trasera y canalón Modelo galvanizado en caliente para el almacén exterior
