# Estanterías con techo

- Propiedad del archivo: CONSTRUNARIO
- Formato: FIEBDC-3/2012
- Programa: Construnario Versión 3.51
- Fecha de los precios: 17/11/2022
- Divisa: EUR

**C1906OHR-10** u Estanterías con techo
Estanterías con tejado OHRA ofrece sistemas de estanterías para almacenes en el exterior, con lo que no solo se obtiene un espacio de almacenamiento adicional, sino que también se protege la mercancía de las inclemencias metereológicas. Tejados para estanterías cantiléver y de paletización, por ejemplo, para almacenar madera, asegurando que la mercancía permanezca seca y aireada. OHRA ofrece distintas tipologías de estructuras de tejado, todas ellas con sus pertinentes cálculos estáticos que tienen en cuenta los esfuerzos del viento y la carga de nieve.
