# ISOVER - productos de aislamiento - de Isover

- Propiedad del archivo: CONSTRUNARIO
- Formato: FIEBDC-3/2012
- Programa: Construnario Versión 3.51
- Fecha de los precios: 11/02/2020
- Divisa: EUR

**PRODU___ISO** ISOVER - productos de aislamiento - de Isover
Las lanas minerales Roca y vidrio La lana mineral es un material inorgánico con una estructura de fibras pétreas entrelazadas multidireccionalmente generando una red flexible y abierta, lo que las permite retener aire en estado inmóvil en su interior. De esta estructura derivan sus excelentes propiedades como atenuantes térmicos, acústicos y de protección contra incendios. Además se trata de productos de larga vida útil. Se trata de materiales ligeros y de carácter natural ya que se componen de arena de sílice en caso de las lanas de vidrio y de roca basáltica las lanas de roca. La instalación de capas de lana mineral integradas en los cerramientos de una vivienda es el modo más habitual de proteger la vivienda contra las inclemencias del clima, los ruidos exteriores o entre viviendas, y proteger la estructura del edificio en caso de incendio ya que son materiales incombustibles. Isover es líder mundial en la fabricación y comercialización de lana mineral, lana de vidrio y lana de roca, proporcionando al consumidor una amplia gama de productos y un asesoramiento para la elección de la solución más adecuada para cada solución constructiva y a las necesidades de nuestros clientes. Las propiedades más destacadas de las lanas minerales que las hacen únicas para el uso en edificación son: . Ahorro de energía. Mediante el aislamiento térmico de la vivienda se ahorran gastos en calefacción, aire acondicionado, etc. Esto se debe a la presencia de aire inmóvil en su interior, que dificulta el flujo de calor a través del material. Esta reducción del consumo energético en la vivienda conlleva la disminución de las emisiones de CO2. . Proporcionan confort. La elasticidad de estos materiales, derivada de su estructura, permite transformar la energía acústica en otro tipo de energía y conseguir los niveles de confort requeridos en la edificación e incluso ir más allá. . Seguridad. Están constituidos por materiales (sílice y roca basáltica) que no se funden aún estando expuestos a altas temperaturas como en caso de incendios, de forma que no producen humos, ni desprenden gotas incandescentes. . Salubridad. Se trata de materiales certificados como no peligrosos desde el punto de vista de la salud así que su uso no implica ningún riesgo. Estas propiedades los hacen productos idóneos para cumplir con los distintos requerimientos del CTE.
