# Panel semirrígido de lana de roca, referencia Acustilaine MD de Isover, 50 mm, 1350x400 - de Isover

- Propiedad del archivo: CONSTRUNARIO
- Formato: FIEBDC-3/2012
- Programa: Construnario Versión 3.51
- Fecha de los precios: 26/08/2020
- Divisa: EUR

**PISOACMD50_400** m² Panel semirrígido de lana de roca, referencia Acustilaine MD de Isover, 50 mm, 1350x400 - de Isover
Lana mineral ISOVER ACUSTILAINE MD, panel semirrígido de lana de roca ISOVER, no hidrófilo, sin revestimiento, de espesor 50 mm, largo 1,35 m, ancho 0,40 m. Cumpliendo la norma UNE EN 13162 Productos Aislantes térmicos para aplicaciones en la edificación con una conductividad térmica de 0,035 W / (m2K), una resistencia térmica de 1,40 m2K/W, un coeficiente de absorción acústica, AW, (alfa)w 0,70, clase de reacción al fuego A1 y código de designación MW-EN 13162-T3-DS(23,90)-WS-MU1-AW0,70-AFr5.
