# Coquilla de lana de roca, referencia TECH Pipe Section MT 4.1 de Isover Pipe Section MT 4.1 - 1,00P, espesor 50, 1150x134 - de Isover

- Propiedad del archivo: CONSTRUNARIO
- Formato: FIEBDC-3/2012
- Programa: Construnario Versión 3.51
- Fecha de los precios: 26/08/2020
- Divisa: EUR

**PISO2745** u Coquilla de lana de roca, referencia TECH Pipe Section MT 4.1 de Isover Pipe Section MT 4.1 - 1,00P, espesor 50, 1150x134 - de Isover
Coquilla TECH Pipe Sección MT 4.1 de lana de roca ISOVER moldeada con forma cilíndrica y estructura concéntrica. Una apertura en su generatriz facilita la instalación sobre la tubería. Tuberías de instalaciones térmicas y calorifugados en equipos en el interior de edificios residenciales e industriales hasta 640ºC de temperatura, de 1,00P, espesor 50 mm, largo 1,15 m. Cumpliendo la norma UNE EN 14303 Productos aislantes térmicos para equipos en edificación e instalaciones industriales con una conductividad térmica de 0,038 a 0,084 W / (m2K), clase de reacción al fuego A1 y código de designación MW-EN 14303-T8-ST(+)640-WS1.
