# Panel rígido de alta densidad de lana de roca, referencia IXXO LC de Isover, 50 mm espesor, 1200x1000 - de Isover

- Propiedad del archivo: CONSTRUNARIO
- Formato: FIEBDC-3/2012
- Programa: Construnario Versión 3.51
- Fecha de los precios: 26/08/2020
- Divisa: EUR

**PISO28561** m² Panel rígido de alta densidad de lana de roca, referencia IXXO LC de Isover, 50 mm espesor, 1200x1000 - de Isover
Lana mineral ISOVER IXXO LC, panel rígido de alta densidad de lana de roca ISOVER, no hidrófilo, revestido por una de las caras con oxiasfalto y film de polipropileno termofusible, de 50 mm de espesor, largo 1,20 m, ancho 1,00 m. Cumpliendo la norma UNE EN 13162 Productos Aislantes térmicos para aplicaciones en la edificación con una conductividad térmica de 0,040 W / (m2K), una resistencia térmica de 1,25 m2K/W, clase de reacción al fuego F y código de designación MW-EN 13162-T6-WS-SD10ºCP5.
