# Panel rígido de alta densidad de lana de roca, referencia IXXO de Isover, 100 mm espesor, 1200x1000 - de Isover

- Propiedad del archivo: CONSTRUNARIO
- Formato: FIEBDC-3/2012
- Programa: Construnario Versión 3.51
- Fecha de los precios: 26/08/2020
- Divisa: EUR

**PISOIXXO100** m² Panel rígido de alta densidad de lana de roca, referencia IXXO de Isover, 100 mm espesor, 1200x1000 - de Isover
Lana mineral ISOVER IXXO, panel rígido de alta densidad de lana de roca ISOVER, no hidrófilo, revestido por una de las caras con oxiasfalto y film de polipropileno termofusible, de 100 mm de espesor, largo 1,20 m, ancho 1,00 m. Cumpliendo la norma UNE EN 13162 Productos Aislantes térmicos para aplicaciones en la edificación con una conductividad térmica de 0,039 W / (m2K), una resistencia térmica de 2,55 m2K/W, clase de reacción al fuego F y código de designación MW-EN 13162-T6-DS(70,90)-CS(10)50-TR10-WS-SD10ºCP5.
