# Panel sándwich metálico con alma de lana de roca, referencia ACH de Isover, 50 mm - de Isover

- Propiedad del archivo: CONSTRUNARIO
- Formato: FIEBDC-3/2012
- Programa: Construnario Versión 3.51
- Fecha de los precios: 26/08/2020
- Divisa: EUR

**PISOACH50** m² Panel sándwich metálico con alma de lana de roca, referencia ACH de Isover, 50 mm - de Isover
Panel sándwich ACH metálico con alma de lana de roca ISOVER, de 50 mm de espesor. Con distintas presentaciones dependiendo de su aplicación. Cumpliendo la norma UNE EN 13162 Productos Aislantes térmicos para aplicaciones en la edificación con una conductividad térmica de 0,031 W / (m2K), una resistencia térmica de 1,60 m2K/W, un coeficiente de absorción acústica, AW, áw 0,95, clase de reacción al fuego A2-s1-d0.
