# Panel semirrigído de lana de roca, referencia TECH Slab 2.1 V2 de Isover, espesor 50, 1200x600 - de Isover

- Propiedad del archivo: CONSTRUNARIO
- Formato: FIEBDC-3/2012
- Programa: Construnario Versión 3.51
- Fecha de los precios: 26/08/2020
- Divisa: EUR

**PISO22932** m Panel semirrigído de lana de roca, referencia TECH Slab 2.1 V2 de Isover, espesor 50, 1200x600 - de Isover
Lana mineral ISOVER TECH Slab 2.1. V2, panel semirrígido de lana de roca ISOVER, que incorpora un velo negro por una de sus caras para aislamiento térmico y absorción acústica techos metálicos perforados, pantallas, cabinas, salas de máquinas y silenciadores. Cumpliendo la norma UNE EN 14303 Productos aislantes térmicos para equipos en edificación e instalaciones industriales, de 50 mm espesor, largo 1,20 m, ancho 0,60 m, con una conductividad térmica de 0,043 a 0,124 W /(m2K), temperatura límite de empleo de 300ºC, clase de reacción al fuego A1, un coeficiente de absorción acústica, AW, (alfa)w 0,70, y código de designación MW-EN 14303-T4-ST(+)300-WS-AW0,70.
