# Panel semirrígido de lana de roca, referencia TECH Slab MT 2.2 V2 de Isover, espesor 40, 1200x600 - de Isover

- Propiedad del archivo: CONSTRUNARIO
- Formato: FIEBDC-3/2012
- Programa: Construnario Versión 3.51
- Fecha de los precios: 26/08/2020
- Divisa: EUR

**PISONV70-40** m Panel semirrígido de lana de roca, referencia TECH Slab MT 2.2 V2 de Isover, espesor 40, 1200x600 - de Isover
Lana mineral ISOVER TECH Slab 2.1. V2, panel semirrígido de lana de roca ISOVER, que incorpora un velo negro por una de sus caras para aislamiento térmico y absorción acústica techos metálicos perforados, pantallas, cabinas, salas de máquinas y silenciadores. Cumpliendo la norma UNE EN 14303 Productos aislantes térmicos para equipos en edificación e instalaciones industriales, de 40 mm espesor, largo 1,20 m, ancho 0,60 m, con una conductividad térmica de 0,043 a 0,164 W /(m2K), temperatura límite de empleo de 560ºC, clase de reacción al fuego A1, un coeficiente de absorción acústica, AW, (alfa)w 0,60, y código de designación MW-EN 14303-T4-ST(+)560-WS-AW0,60.
