# Panel rígido de alta densidad de lana de roca, referencia PST de Isover, 22 mm, 1200x1000 - de Isover

- Propiedad del archivo: CONSTRUNARIO
- Formato: FIEBDC-3/2012
- Programa: Construnario Versión 3.51
- Fecha de los precios: 26/08/2020
- Divisa: EUR

**PISO22897** m² Panel rígido de alta densidad de lana de roca, referencia PST de Isover, 22 mm, 1200x1000 - de Isover
Lana mineral ISOVER PST, panel rígido de alta densidad de lana de roca ISOVER, no hidrófilo, de alta resistencia a la compresión revestido en una de sus caras por un film de polietileno, de 22 mm espesor, largo 1,20 m, ancho 1,00 m. Cumpliendo la norma UNE EN 13162 Productos Aislantes térmicos para aplicaciones en la edificación con una conductividad térmica de 0,039 W / (m2K), una resistencia térmica de 0,55 m2K/W, clase de reacción al fuego F y código de designación MW-EN 13162-T6-WS-CP5-SD17.
