# Panel rígido de alta densidad de lana de roca, referencia Solado 20 de Isover, 1200x1000. 20 mm de espesor - de Isover

- Propiedad del archivo: CONSTRUNARIO
- Formato: FIEBDC-3/2012
- Programa: Construnario Versión 3.51
- Fecha de los precios: 26/08/2020
- Divisa: EUR

**PISO22907** m² Panel rígido de alta densidad de lana de roca, referencia Solado 20 de Isover, 1200x1000. 20 mm de espesor - de Isover
Lana mineral ISOVER PANEL SOLADO, panel rígido de alta densidad de lana de roca ISOVER, no hidrófilo, de alta resistencia a la compresión, sin revestimiento, de 20 mm espesor, largo 1,20 m, ancho 1,00 m. Cumpliendo la norma UNE EN 13162 Productos Aislantes térmicos para aplicaciones en la edificación con una conductividad térmica de 0,036 W / (m2K), una resistencia térmica de 0,55 m2K/W, clase de reacción al fuego A1 y código de designación MW-EN 13162-T6-DS(23,90)-WS-MU1-CP5-SD17.
