# Panel rígido de alta densidad de lana de roca, referencia Cubierta 175 de Isover, 50 mm espesor, 1200x1000 - de Isover

- Propiedad del archivo: CONSTRUNARIO
- Formato: FIEBDC-3/2012
- Programa: Construnario Versión 3.51
- Fecha de los precios: 26/08/2020
- Divisa: EUR

**PISO18504** m² Panel rígido de alta densidad de lana de roca, referencia Cubierta 175 de Isover, 50 mm espesor, 1200x1000 - de Isover
Lana mineral ISOVER PANEL CUBIERTA 175, panel rígido de alta densidad de lana de roca ISOVER, no hidrófilo, sin revestimiento, de espesor 50 mm, largo 1,20 m, ancho 1,00 m. Excelente resistencia a la compresión capaz de soportar tránsito rodado y equipos pesados entre otros. Cumpliendo la norma UNE EN 13162 Productos Aislantes térmicos para aplicaciones en la edificación con una conductividad térmica de 0,040 W / (m2K), una resistencia térmica de 1,25 m2K/W, un coeficiente de absorción acústica, AW, (alfa)w 0,70, clase de reacción al fuego A1 y código de designación MW-EN 13162-T6-WS-MU1-SD10ºCP5-AW0,70-AFr5.
