# Panel rígido de lana de roca, referencia Rocflam de Isover, espesor 30, 1000x600 - de Isover

- Propiedad del archivo: CONSTRUNARIO
- Formato: FIEBDC-3/2012
- Programa: Construnario Versión 3.51
- Fecha de los precios: 26/08/2020
- Divisa: EUR

**PISO3639** m² Panel rígido de lana de roca, referencia Rocflam de Isover, espesor 30, 1000x600 - de Isover
Lana mineral ISOVER ROCFLAM, panel rígido de lana de roca ISOVER, no hidrófilo, revestido por una de sus caras con una lámina de aluminio adherida con adhesivo inorgánico, de 30 mm de espesor, largo 1,00 m, ancho 0,60 m. Cumpliendo la norma UNE EN 12667 con una conductividad térmica de 0,039 a 0,201 W /(m2K), clase de reacción al fuego A1, un coeficiente de absorción acústica, AW, (alfa)w 0,30, y una temperatura máxima de uso de 680ºC.
