# Panel rígido de alta densidad de lana de vidrio, referencia Clima 34 de Isover, espesor 120, 1200x600 - de Isover

- Propiedad del archivo: CONSTRUNARIO
- Formato: FIEBDC-3/2012
- Programa: Construnario Versión 3.51
- Fecha de los precios: 26/08/2020
- Divisa: EUR

**PISOCLIM34_120** m² Panel rígido de alta densidad de lana de vidrio, referencia Clima 34 de Isover, espesor 120, 1200x600 - de Isover
Lana mineral ISOVER CLIMA 34 panel rígido de alta densidad de lana de vidrio ISOVER, no hidrófilo, sin revestimiento recomendado para el aislamiento de sistemas de aislamiento térmico y acústico por el exterior en fachadas (ETICS) de 120 mm de espesor, largo 1,20 m, ancho 0,60 m, Cumpliendo la norma UNE EN 13162 Productos Aislantes térmicos para aplicaciones en la edificación con una conductividad térmica de 0,034 W / (m2K), una resistencia térmica de 3,50 m2K/W, clase de reacción al fuego A2,S1,d0 y código de designación MW-EN 13162-T5-WS-MU1-CS(10)15-TR7,5.
