# Panel rígido de alta densidad de lana de vidrio, referencia Climaver A2 Deco de Isover, negro, 25 mm, 3,0x1,19 m - de Isover

- Propiedad del archivo: CONSTRUNARIO
- Formato: FIEBDC-3/2012
- Programa: Construnario Versión 3.51
- Fecha de los precios: 26/08/2020
- Divisa: EUR

**PISO49876** m² Panel rígido de alta densidad de lana de vidrio, referencia Climaver A2 Deco de Isover, negro, 25 mm, 3,0x1,19 m - de Isover
Lana mineral ISOVER CLIMAVER A2 DECO Negro panel rígido de alta densidad de lana de vidrio ISOVER para la fabricación de conductos autoportantes de distribución de aire en Climatización, concebidos para su instalación vista (sin falso techo), revestido en su cara exterior con un tejido de fibra de vidrio decorativo de color negro y una lámina de aluminio, que actúa como barrera de vapor, y en su cara interior un el tejido Neto de vidrio reforzado de color negro de alta absorción acústica y resistencia mecánica, de 25 mm de espesor, largo 3,00 m, ancho 1,19 m, conservando unas propiedades ?óptimas de reacción al fuego cumpliendo la norma UNE EN 14303 Productos aislantes térmicos para equipos en edificación e instalaciones industriales con una conductividad térmica de 0,032 a 0,038 W /(m2K), un coeficiente de absorción acústica, AW, (alfa)w 0,85, clase de reacción al fuego A2-s1-d0, clase de estanqueidad D, una resistencia a la presión de 800 PA y código de designación MW-EN 14303-T5-MV1. Para garantizar la continuidad del color Isover dispone de cintas CLIMAVER DECO para cada color de la gama.
