# Panel rígido de alta densidad de lana de vidrio, referencia Climaver A2 Plus de Isover, 25 mm, 3,00x1,19 m - de Isover

- Propiedad del archivo: CONSTRUNARIO
- Formato: FIEBDC-3/2012
- Programa: Construnario Versión 3.51
- Fecha de los precios: 26/08/2020
- Divisa: EUR

**PISO20303** m² Panel rígido de alta densidad de lana de vidrio, referencia Climaver A2 Plus de Isover, 25 mm, 3,00x1,19 m - de Isover
Lana mineral ISOVER CLIMAVER A2 PLUS panel rígido de alta densidad de lana de vidrio ISOVER, revestido por ambas caras por aluminio (exterior: aluminio + kraft + malla de refuerzo; interior: aluminio + kraft) y con el canto macho rebordeado por el complejo interior del conducto. Incorpora un velo de vidrio en cada cara del panel para otorgar mayor rigidez de 25 mm, largo 3,00 m, ancho 1,19 m, conservando unas propiedades ?óptimas de reacción al fuego cumpliendo la norma UNE EN 14303 Productos aislantes térmicos para equipos en edificación e instalaciones industriales con una conductividad térmica de 0,032 a 0,038 W /(m2K),un coeficiente de absorción acústica, AW, (alfa)w 0,30, clase de reacción al fuego A2-s1-d0, clase de estanqueidad D, una resistencia a la presión de 800 PA, líneas de marcado MTR y código de designación MW-EN 14303-T5-MV1.
