# Panel rígido de alta densidad de lana de vidrio, referencia Climaver A1 Apta de Isover, 40 mm, 3,00x1,21 m - de Isover

- Propiedad del archivo: CONSTRUNARIO
- Formato: FIEBDC-3/2012
- Programa: Construnario Versión 3.51
- Fecha de los precios: 26/08/2020
- Divisa: EUR

**PISOAPTAA1** m² Panel rígido de alta densidad de lana de vidrio, referencia Climaver A1 Apta de Isover, 40 mm, 3,00x1,21 m - de Isover
Lana mineral ISOVER CLIMAVER A1 APTA panel rígido de alta densidad de lana de vidrio ISOVER, con excelente reacción al fuego, ya que no contribuye al incendio en ninguna fase del mismo. Revestido por la cara exterior con una lámina de aluminio reforzada con papel kraft y malla de vidrio, que actúa como barrera de vapor, por la cara interior con tejido NETO de vidrio reforzado de color negro de gran absorción acústica y resistencia mecánica de 40 mm de espesor, largo 3,00 m, ancho 1,21 m, cumpliendo la norma UNE EN 14303 Productos aislantes térmicos para equipos en edificación e instalaciones industriales con una conductividad térmica de 0,032 a 0,039 W / (m2K), un coeficiente de absorción acústica, AW, (alfa)w 0,90, clase de reacción al fuego A1, clase de estanqueidad D, una resistencia a la presión de 800 PA, líneas de marcado MTR y código de designación MW-EN 14303-T5-MV1.
