# Panel rígido de alta densidad de lana de vidrio, referencia Climaver Neto de Isover, 25 mm, 3,00x1,19 m - de Isover

- Propiedad del archivo: CONSTRUNARIO
- Formato: FIEBDC-3/2012
- Programa: Construnario Versión 3.51
- Fecha de los precios: 26/08/2020
- Divisa: EUR

**PISO24424** m² Panel rígido de alta densidad de lana de vidrio, referencia Climaver Neto de Isover, 25 mm, 3,00x1,19 m - de Isover
Lana mineral ISOVER CLIMAVER NETO panel rígido de alta densidad de lana de vidrio ISOVER, revestido por la cara exterior con aluminio (aluminio + malla de fibra de vidrio + kraft) que actúa como barrera de vapor y por la cara interior con tejido NETO de vidrio reforzado de color negro de alta absorción acústica y resistencia mecánica, de 25 mm de espesor, largo 3,00 m, ancho 1,19 m, cumpliendo la norma UNE EN 14303 Productos aislantes térmicos para equipos en edificación e instalaciones industriales con una conductividad térmica de 0,032 a 0,038 W /(m2K), un coeficiente de absorción acústica, AW, (alfa)w 0,85, clase de reacción al fuego B-s1-d0, clase de estanqueidad D, una resistencia a la presión de 800 PA, líneas de marcado MTR y código de designación MW-EN 14303-T5-MV1.
