# Panel rígido de alta densidad de lana de vidrio, referencia Climaver Plus R de Isover, 25 mm, 3,00x1,19 m - de Isover

- Propiedad del archivo: CONSTRUNARIO
- Formato: FIEBDC-3/2012
- Programa: Construnario Versión 3.51
- Fecha de los precios: 26/08/2020
- Divisa: EUR

**PISO52296** m² Panel rígido de alta densidad de lana de vidrio, referencia Climaver Plus R de Isover, 25 mm, 3,00x1,19 m - de Isover
Lana mineral ISOVER CLIMAVER PLUS R panel rígido de alta densidad de lana de vidrio ISOVER, revestido por ambas caras por aluminio (exterior: aluminio + kraft + malla de refuerzo; interior: aluminio + kraft) y con el canto macho rebordeado por el complejo interior del conducto. Incorpora un velo de vidrio en cada cara del panel para otorgar mayor rigidez de 25 mm de espesor, largo 3,00 m, ancho 1,19 m, cumpliendo la norma UNE EN 14303 Productos aislantes térmicos para equipos en edificación e instalaciones industriales con una conductividad térmica de 0,032 a 0,038 W / (m2K), un coeficiente de absorción acústica, AW, (alfa)w 0,30, clase de reacción al fuego B-s1-d0, clase de estanqueidad D, una resistencia a la presión de 800 PA, líneas de marcado MTR y código de designación MW-EN 14303-T5-MV1.
