# Panel rígido de alta densidad de lana de vidrio, referencia Climaver Star de Isover, 40 mm, 3,00x1,21 m - de Isover

- Propiedad del archivo: CONSTRUNARIO
- Formato: FIEBDC-3/2012
- Programa: Construnario Versión 3.51
- Fecha de los precios: 26/08/2020
- Divisa: EUR

**PISOSTAR** m² Panel rígido de alta densidad de lana de vidrio, referencia Climaver Star de Isover, 40 mm, 3,00x1,21 m - de Isover
Lana mineral ISOVER CLIMAVER STAR panel rígido de alta densidad de lana de vidrio ISOVER para uso en exteriores. Revestido por la cara exterior de un revestimiento de aluminio gofrado plastificado con barrera de vapor absoluta, impermeable con protección ultravioleta, y adherido al panel de Lana Mineral mediante un sistema de pegado resistente a ambientes exteriores; y por su cara interior, con un tejido NETO de vidrio reforzado de color negro de gran absorción acústica y resistencia mecánica de 40 mm de espesor, largo 3,00 m, ancho 1,21 m, cumpliendo la norma UNE EN 14303 Productos aislantes térmicos para equipos en edificación e instalaciones industriales con una conductividad térmica de 0,032 a 0,039 W / (m2K), un coeficiente de absorción acústica, AW, (alfa)w 0,90, clase de reacción al fuego B-s1-d0, clase de estanqueidad D, una resistencia a la presión de 800 PA y código de designación MW-EN 14303-T5-MV1.
