# Manta de lana de vidrio, referencia Climcover Roll Alu 2 de Isover, 30 mm, 16,20x1,20 m - de Isover

- Propiedad del archivo: CONSTRUNARIO
- Formato: FIEBDC-3/2012
- Programa: Construnario Versión 3.51
- Fecha de los precios: 26/08/2020
- Divisa: EUR

**PISO29475** m² Manta de lana de vidrio, referencia Climcover Roll Alu 2 de Isover, 30 mm, 16,20x1,20 m - de Isover
Lana mineral ISOVER CLIMCOVER Roll Alu 2 manta de lana de vidrio ISOVER, con un revestimiento de aluminio reforzado con malla de vidrio por una de sus caras, incombustible, que actúa como soporte y barrera de vapor. Incorpora una solapa de 5 cm para un correcto sellado entre tramos aislados. Para el aislamiento de conductos metálicos en interiores de edificios de 30 mm de espesor, largo 16,2 m, ancho 1,20m. Cumpliendo la norma UNE EN 14303 Productos aislantes térmicos para equipos en edificación e instalaciones industriales con una conductividad térmica de 0,035 a 0,044 W / (m2K), clase de reacción al fuego A2-s1, d0. Fijada al conducto mediante flejes o pernos y arandelas, y código de designación MW-EN 14303-T2-MV1.
