# Manta de lana de vidrio, referencia Climcover Roll Alu 2 de Isover, 45 mm, 11,50x1,20 m - de Isover

- Propiedad del archivo: CONSTRUNARIO
- Formato: FIEBDC-3/2012
- Programa: Construnario Versión 3.51
- Fecha de los precios: 26/08/2020
- Divisa: EUR

**PISO44454** m² Manta de lana de vidrio, referencia Climcover Roll Alu 2 de Isover, 45 mm, 11,50x1,20 m - de Isover
Lana mineral ISOVER CLIMCOVER Roll Alu 2 manta de lana de vidrio ISOVER, con un revestimiento de aluminio reforzado con malla de vidrio por una de sus caras, incombustible, que actúa como soporte y barrera de vapor. Incorpora una solapa de 5 cm para un correcto sellado entre tramos aislados. Para el aislamiento de conductos metálicos en interiores y exteriores de edificios de 45mm de espesor, largo 11,5 m, ancho 1,20m. Cumpliendo la norma UNE EN 14303 Productos aislantes térmicos para equipos en edificación e instalaciones industriales con una conductividad térmica de 0,035 a 0,044 W / (m2K), clase de reacción al fuego A2-s1, d0. Fijada al conducto mediante flejes o pernos y arandelas, y código de designación MW-EN 14303-T2-MV1.
