# Manta de lana de vidrio, referencia Climcover Lamela MAT de Isover 30 mm, 8x0,60 m - de Isover

- Propiedad del archivo: CONSTRUNARIO
- Formato: FIEBDC-3/2012
- Programa: Construnario Versión 3.51
- Fecha de los precios: 26/08/2020
- Divisa: EUR

**PISOCCOVERLAM30** m² Manta de lana de vidrio, referencia Climcover Lamela MAT de Isover 30 mm, 8x0,60 m - de Isover
Lana mineral ISOVER CLIMCOVER Lamela MAT manta de lana de vidrio ISOVER con excelente resistencia a la compresión, revestido por una de sus caras con una lámina de aluminio reforzado, que actúa como soporte y barrera de vapor. Solución adecuada para el aislamiento por el exterior de: Redes de conductos metálicos de distribución de aire, tanto de sección rectangular en los que garantiza estabilidad dimensional en los bordes de los conductos, como circular, en las instalaciones térmicas de Climatización en interiores de edificios de 30 mm de espesor, largo 8m, ancho 0,60m. Cumpliendo la norma UNE EN 14303 Productos aislantes térmicos para equipos en edificación e instalaciones industriales con una conductividad térmica de 0,036 a 0,072 W / (m2K), permite trabajar a temperaturas de aire de circulación de hasta 260ºC si la temperatura del revestimiento no sobrepasa100ºC, clase de reacción al fuego A2-s1, d0. Fijada al conducto mediante flejes o pernos y arandelas, y código de designación MW-EN 14303-T4-ST (+260)-MV2.
