# Panel flexible de lana de vidrio, referencia Drywall de Isover, espesor 60 mm, 15000x600 - de Isover

- Propiedad del archivo: CONSTRUNARIO
- Formato: FIEBDC-3/2012
- Programa: Construnario Versión 3.51
- Fecha de los precios: 26/08/2020
- Divisa: EUR

**PISODYW60R-1** m² Panel flexible de lana de vidrio, referencia Drywall de Isover, espesor 60 mm, 15000x600 - de Isover
Lana mineral ISOVER Drywall manta flexible de lana de vidrio ISOVER, no hidrófilo, sin revestimiento, de 60 mm de espesor, largo 15,00 m, ancho 0,60 m, cumpliendo la norma UNE EN 13162 Productos Aislantes Térmicos para aplicaciones en la edificación con una conductividad térmica de 0,038 W / (m2K), una resistencia térmica de 1,55 m2K/W, un coeficiente de absorción acústica AW, (alfa)w 0,80, clase de reacción al fuego A1 y código de designación MW-EN 13162-T3-DS(23,90)-WS-MU1-AW0,80-AFr5.
