# Coquilla de lana de vidrio, referencia TECH Pipe Section MT 4.0 de Isover, 4,00P, espesor 40, 1200x194 - de Isover

- Propiedad del archivo: CONSTRUNARIO
- Formato: FIEBDC-3/2012
- Programa: Construnario Versión 3.51
- Fecha de los precios: 26/08/2020
- Divisa: EUR

**PISO4590** m Coquilla de lana de vidrio, referencia TECH Pipe Section MT 4.0 de Isover, 4,00P, espesor 40, 1200x194 - de Isover
Coquilla TECH Pipe section MT 4.0 de lana de vidrio ISOVER moldeada con forma cilíndrica y estructura concéntrica. Llevan practicada una apertura en su generatriz para permitir su apertura y de esta forma su colocación sobre la tubería. Tuberías de Calefacción e Industriales de -30ºC hasta 400ºC de temperatura, de 4P, espesor 40 mm, largo 1,20 m. Cumpliendo la norma UNE EN 14303 Productos aislantes térmicos para equipos en edificación e instalaciones industriales con una conductividad térmica de 0,037 a 0,098 (W/m2K), clase de reacción al fuego A1 y código de designación MW-EN 14303-T8-ST(+)400-WS1.
