# Producto insonorizante, referencia Fonas 2.8 de Isover, espesor 2,8 mm, 20000x1000 - de Isover

- Propiedad del archivo: CONSTRUNARIO
- Formato: FIEBDC-3/2012
- Programa: Construnario Versión 3.51
- Fecha de los precios: 26/08/2020
- Divisa: EUR

**PISO51296** m² Producto insonorizante, referencia Fonas 2.8 de Isover, espesor 2,8 mm, 20000x1000 - de Isover
Producto insonorizante, FONAS 2.8, formado por un fieltro de fibra de vidrio no hidrófilo y revestido por una de sus caras con un compuesto bituminoso de saturación parcial de alta densidad de 2.8 mm de espesor, largo 20m, ancho 1,00m. La cara exterior del Fonas 2.8 presenta un film plástico serigrafiado. La cara interior añade en uno de sus bordes una banda autoadhesiva que facilita el sellado de juntas. Cumpliendo la norma UNE EN 13162 Productos Aislantes térmicos para aplicaciones en la edificación con un aislamiento acústico de ÄLW24.
