# Conducto flexible de sección circular, referencia Flexiver Clima de Isover, Ø 102 mm, largo 10000 - de Isover

- Propiedad del archivo: CONSTRUNARIO
- Formato: FIEBDC-3/2012
- Programa: Construnario Versión 3.51
- Fecha de los precios: 26/08/2020
- Divisa: EUR

**PISOFLEXI01** m Conducto flexible de sección circular, referencia Flexiver Clima de Isover, Ø 102 mm, largo 10000 - de Isover
Conducto flexible FLEXIVER CLIMA de sección circular de ISOVER formado por un tubo interior de Flexiver D, aislado por el exterior con un fieltro de lana de vidrio revestido con una lámina de poliéster y aluminio reforzado que aporta resistencia mecánica y actúa como barrera de vapor. Conducto para las conexiones de las redes de conductos de distribución de aire principales con las máquinas y las unidades terminales de las instalaciones térmicas de Climatización de los edificios de -20ºC hasta 250 ºC de temperatura, con un diámetro de 127 mm, largo 10 m. Cumpliendo la norma UNE EN 14303 Productos aislantes térmicos para equipos en edificación e instalaciones industriales con una conductividad térmica de 0,034 W /m2K(ºC), presión máxima de uso de 2500 Pa y una velocidad máxima el aire de 20-30 m/s, clase de reacción al fuego B-s1, d0.
