# Manta de lana de vidrio, referencia IBR de Isover, espesor 100 mm, 10000x1200 - de Isover

- Propiedad del archivo: CONSTRUNARIO
- Formato: FIEBDC-3/2012
- Programa: Construnario Versión 3.51
- Fecha de los precios: 26/08/2020
- Divisa: EUR

**PISO40556** m² Manta de lana de vidrio, referencia IBR de Isover, espesor 100 mm, 10000x1200 - de Isover
Lana mineral ISOVER IBR manta de lana de vidrio ISOVER, no hidrófilo, revestida por una de sus caras con un papel kraft que actúa como una barrera de vapor de 100 mm de espesor, largo 10m, ancho 1,2 m, cumpliendo la norma UNE EN 13162 Productos Aislantes térmicos para aplicaciones en la edificación con una conductividad térmica de 0,040 W / (m2K), una resistencia térmica de 2,50 m2K/W, clase de reacción al fuego F y código de designación MW-EN-13162-T2-WS-Z3-AFr5.
