# Manta de lana de vidrio, referencia IBR de Isover, espesor 120 mm, 9000x1200 - de Isover

- Propiedad del archivo: CONSTRUNARIO
- Formato: FIEBDC-3/2012
- Programa: Construnario Versión 3.51
- Fecha de los precios: 26/08/2020
- Divisa: EUR

**PISO15667** m² Manta de lana de vidrio, referencia IBR de Isover, espesor 120 mm, 9000x1200 - de Isover
Lana mineral ISOVER IBR manta de lana de vidrio ISOVER, no hidrófilo, revestida por una de sus caras con un papel kraft que actúa como una barrera de vapor de 120 mm de espesor, largo 9m, ancho 1,2 m, cumpliendo la norma UNE EN 13162 Productos Aislantes térmicos para aplicaciones en la edificación con una conductividad térmica de 0,040 W / (m2K), una resistencia térmica de 3,00 m2K/W, clase de reacción al fuego F y código de designación MW-EN-13162-T2-WS-Z3-AFr5.
